# Colector enterrado de polipropileno

- Propiedad del archivo: CYPE Ingenieros S.A.
- Formato: FIEBDC-3/2016
- Programa: Generador de precios de la construcción. CYPE Ingenieros, S.A.
- Fecha: 22/10/2024
- Divisa: EUR
- Costes indirectos: 3 %
- IVA: 21 %

## I Instalaciones

### IU Urbanas

#### IUS Redes de saneamiento

**IUS012** m Colector enterrado de polipropileno.
Colector enterrado en terreno no agresivo, formado por tubo de pared tricapa de polipropileno para saneamiento, libre de halógenos, serie SN-10, rigidez anular nominal 10 kN/m², sistema Polo Eco Plus Premium "ABN PIPE SYSTEMS" y sección circular, con una pendiente mínima del 0,50%, para conducción de saneamiento sin presión, colocado sobre lecho de arena de 10 cm de espesor, debidamente compactada y nivelada con pisón vibrante de guiado manual, relleno lateral compactando hasta los riñones y posterior relleno con la misma arena hasta 30 cm por encima de la generatriz superior. Incluso, lubricante para montaje, accesorios y piezas especiales.
Criterio de valoración económica: El precio incluye los equipos y la maquinaria necesarios para el desplazamiento y la disposición en obra de los elementos, pero no incluye la excavación ni el relleno principal.
Incluye: Replanteo del recorrido del colector. Presentación en seco de los tubos. Vertido de la arena en el fondo de la zanja. Descenso y colocación de los tubos en el fondo de la zanja. Montaje, conexionado y comprobación de su correcto funcionamiento. Ejecución del relleno envolvente. Realización de pruebas de servicio.
Criterio de medición de proyecto: Longitud medida en proyección horizontal, entre caras interiores de arquetas u otros elementos de unión, según documentación gráfica de Proyecto.
Criterio de medición de obra: Se medirá, en proyección horizontal, la longitud realmente ejecutada según especificaciones de Proyecto, entre caras interiores de arquetas u otros elementos de unión, incluyendo los tramos ocupados por piezas especiales.

| Código | Ud | Descripción | Rendimiento | Precio | Importe |
|---|---|---|---|---|---|
| mt11abn010a | m | Tubo de pared tricapa de polipropileno para saneamiento, libre de halógenos, serie SN-10, rigidez anular nominal 10 kN/m², sistema Polo Eco Plus Premium "ABN PIPE SYSTEMS", de 110 mm de diámetro exterior y 4 mm de espesor, con extremo abocardado y junta elástica, apto para temperaturas desde -20 hasta 95°C, con capa exterior resistente a los rayos UV de color blanco RAL 9001, capa intermedia de polipropileno con carga mineral de color gris RAL 7046 y capa interior con protección frente a las incrustaciones de color gris RAL 9003, suministrado en barras de 6 m de longitud, fabricado según ONR 20513. (material) | 1.05 | 23.56 | 24.738 |
| mt11ade100a | kg | Lubricante para unión mediante junta elástica de tubos y accesorios. (material) | 0.002 | 21.59 | 0.043 |
| mt01ara010a | m³ | Arena con granulometría de 0 a 5 mm de diámetro, limpia. (material) | 0.251 | 14.61 | 3.667 |
| mq01ret020b | h | Retrocargadora sobre neumáticos, de 70 kW. (maquinaria) | 0.029 | 41.71 | 1.210 |
| mq02rop020 | h | Pisón vibrante de guiado manual, de 80 kg, con placa de 30x30 cm, tipo rana. (maquinaria) | 0.207 | 4 | 0.828 |
| mo041 | h | Oficial 1ª construcción de obra civil. (mano de obra) | 0.168 | 22.13 | 3.718 |
| mo087 | h | Ayudante construcción de obra civil. (mano de obra) | 0.081 | 21.02 | 1.703 |
| % | % | Costes directos complementarios | 2 % | 35.907 | 0.718 |
|  |  | Costes directos |  |  | 36.625 |

Residuos:
- colocación: mt11abn010a; factor de residuo 0.0621108
- colocación: mt01ara010a Arena con granulometría de 0 a 5 mm de diámetro, limpia; factor de residuo 0.003

## Recursos

**mt11abn010a** m Tubo de pared tricapa de polipropileno para saneamiento
Datos técnicos: Coste energético 123.368 MJ; Emisión de CO2 2.327 kg; Código LER 17 02 03; Masa del elemento 1.63833 kg; Volumen 0.002731 m3
Residuos:
- embalaje: re150101 Envases de papel y cartón. (componente de residuo); rendimiento 0.019 kg; Código LER 15 01 01; Masa del elemento 1 kg; Volumen 0.001333 m3
- embalaje: re170201 Madera. (componente de residuo); rendimiento 0.052 kg; Código LER 17 02 01; Masa del elemento 1 kg; Volumen 0.000909 m3
- embalaje: re170203 Plástico. (componente de residuo); rendimiento 0.003 kg; Código LER 17 02 03; Masa del elemento 1 kg; Volumen 0.001667 m3

**mt01ara010a** m³ Arena con granulometría de 0 a 5 mm de diámetro, limpia
Datos técnicos: Coste energético 146.250 MJ; Emisión de CO2 7.800 kg; Código LER 01 04 09; Masa del elemento 1950 kg; Volumen 1.21875 m3
