# Tubería para ventilación secundaria

- Propiedad del archivo: CYPE Ingenieros S.A.
- Formato: FIEBDC-3/2016
- Programa: Generador de precios de la construcción. CYPE Ingenieros, S.A.
- Fecha: 22/10/2024
- Divisa: EUR
- Costes indirectos: 3 %
- IVA: 21 %

## I Instalaciones

### IS Evacuación de aguas

#### ISB Bajantes

**ISB041** m Tubería para ventilación secundaria.
Tubería para ventilación secundaria de la red de evacuación de aguas, formada por tubo de PVC, de 75 mm de diámetro y 1,2 mm de espesor; unión pegada con adhesivo. Incluso líquido limpiador, adhesivo para tubos y accesorios de PVC, material auxiliar para montaje y sujeción a la obra, accesorios y piezas especiales.
Incluye: Replanteo del recorrido de la tubería para ventilación y de la situación de los elementos de sujeción. Presentación en seco de los tubos. Fijación del material auxiliar para montaje y sujeción a la obra. Montaje, conexionado y comprobación de su correcto funcionamiento.
Criterio de medición de proyecto: Longitud medida según documentación gráfica de Proyecto.
Criterio de medición de obra: Se medirá la longitud realmente ejecutada según especificaciones de Proyecto.

| Código | Ud | Descripción | Rendimiento | Precio | Importe |
|---|---|---|---|---|---|
| mt36tvg400d | Ud | Material auxiliar para montaje y sujeción a la obra de las tuberías de PVC, de 75 mm de diámetro. (material) | 0.25 | 0.23 | 0.058 |
| mt36tvg010dh | m | Tubo de PVC, de 75 mm de diámetro y 1,2 mm de espesor, con el precio incrementado el 35% en concepto de accesorios y piezas especiales. (material) | 1.05 | 2.07 | 2.174 |
| mt11var009 | l | Líquido limpiador para pegado mediante adhesivo de tubos y accesorios de PVC. (material) | 0.026 | 37.6 | 0.978 |
| mt11var010 | l | Adhesivo para tubos y accesorios de PVC. (material) | 0.013 | 47.92 | 0.623 |
| mo008 | h | Oficial 1ª fontanero. (mano de obra) | 0.085 | 22.74 | 1.933 |
| mo107 | h | Ayudante fontanero. (mano de obra) | 0.043 | 20.98 | 0.902 |
| % | % | Costes directos complementarios | 2 % | 6.668 | 0.133 |
|  |  | Costes directos |  |  | 6.801 |

Residuos:
- colocación: mt36tvg010dh; factor de residuo 0.08
- colocación: mt11var009 Líquido limpiador para pegado mediante adhesivo de tubos y accesorios de PVC; factor de residuo 0.0275

## Recursos

**mt36tvg010dh** m Tubo de PVC, de 75 mm de diámetro y 1,2 mm de espesor
Datos técnicos: Coste energético 79.519 MJ; Emisión de CO2 1.422 kg; Código LER 17 02 03; Masa del elemento 1.02 kg; Volumen 0.0017 m3
Residuos:
- embalaje: re150101 Envases de papel y cartón. (componente de residuo); rendimiento 0.018 kg; Código LER 15 01 01; Masa del elemento 1 kg; Volumen 0.001333 m3
- embalaje: re170201 Madera. (componente de residuo); rendimiento 0.052 kg; Código LER 17 02 01; Masa del elemento 1 kg; Volumen 0.000909 m3
- embalaje: re170203 Plástico. (componente de residuo); rendimiento 0.003 kg; Código LER 17 02 03; Masa del elemento 1 kg; Volumen 0.001667 m3

**mt11var009** l Líquido limpiador para pegado mediante adhesivo de tubos y accesorios de PVC
Datos técnicos: Coste energético 3.819 MJ; Emisión de CO2 0.202 kg; Código LER 20 01 30; Masa del elemento 1 kg; Volumen 0.001 m3
Residuos:
- embalaje: re170203 Plástico; rendimiento 0.032 kg
