# Aireador para bajante

- Propiedad del archivo: CYPE INGENIEROS, S.A.
- Formato: FIEBDC-3/2002
- Divisa: EUR
- Costes indirectos: 3.00 %
- IVA: 21.00 %

## I Instalaciones

### IS Evacuación de aguas

#### ISB Bajantes

**ISB035** Ud Aireador para bajante.
Aireador de polipropileno con carga mineral, insonorizado, de 110 mm de diámetro, con manguito de compensación, soldado en su parte superior, 3 entradas horizontales de 110 mm de diámetro, todas ellas con junta elástica y 3 entradas horizontales de 75 mm de diámetro, conectado a la bajante con unión a presión con junta elástica.
Incluye: Replanteo. Montaje y conexionado.
Criterio de medición de proyecto: Número de unidades previstas, según documentación gráfica de Proyecto.
Criterio de medición de obra: Se medirá el número de unidades realmente ejecutadas según especificaciones de Proyecto.

| Código | Ud | Descripción | Rendimiento | Precio | Importe |
|---|---|---|---|---|---|
| mt36tpj020a | Ud | Aireador de polipropileno con carga mineral, insonorizado, de 110 mm de diámetro, con manguito de compensación, soldado en su parte superior, 3 entradas horizontales de 110 mm de diámetro, todas ellas con junta elástica y 3 entradas horizontales de 75 mm de diámetro, para eliminar la ventilación secundaría en bajantes de aguas residuales y pluviales. (material) | 1.000 | 110.53 | 110.53 |
| mo008 | h | Oficial 1ª fontanero. (mano de obra) | 0.109 | 22.74 | 2.48 |
| mo107 | h | Ayudante fontanero. (mano de obra) | 0.109 | 20.98 | 2.29 |
| % | % | Costes directos complementarios | 2 % | 115.30 | 2.31 |
|  |  | Costes directos |  |  | 117.61 |
